# Textbausteine zirkuläres Bauen
Leistungsbeschreibung (GAEB DA XML 3.2, DA81)
Projekt: 2429
Währung: EUR
Erstellt mit: GXML Toolbox V3.3 R20220330, ORCA AVA 26 26.00.00, 08.10.2024

## 01 Textbausteine zirkuläres Bauen Planende

### Titel 01 Textbausteine Planende

#### Bereich 01.01 Textbausteine Planende

*Hinweis: Einleitung Zirkuläres Bauen*
Zirkuläres Bauen ist die verlustfreie Kreislaufführung von Baustoffen und Bauprodukten. Der Einsatz von Primärressourcen (Materialien, Fläche, Wasser, Energie) soll dabei so weit wie möglich vermieden werden.

Zirkularität ist von den an der Planung fachlich Beteiligten verbindliches Planungsziel. Die nachfolgenden Positionen beschreiben die erforderlichen Maßnahmen für die an der Planung fachlich Beteiligten, mit welchen die Zirkularität in einem Bauvorhaben maximiert werden kann.

**01.01.1 Strategie Zirkuläres Bauen**
Erstellung einer Strategie Zirkuläres Bauen in der frühen Planungsphase

Die Strategie legt die zirkuläre Zielsetzung im Projekt fest.

Sie legt grundsätzlich offen, welchen Stellenwert Zirkuläres Bauen im Projekt hat, und mit welchen Ansätzen oder welchem Vorgehen eine bestimmte Wirkung erzielt werden soll.

Bei einem Lowtech-Ansatz wird zusammen mit der Beschreibung des Technikverzichts auch der ggf. damit einhergehende Komfortverzicht und der Umgang mit diesem thematisiert.

In der Strategie wird zudem festgelegt, ob die Gewinnung oder Aufbereitung von Bauteilen und Baustoffen aus einem Gebäudebestand am Ende seines Lebenszyklus einbezogen werden, oder Zirkularität ausschließlich ab Beginn des Neubauprojektes betrachtet werden soll.
Menge: 0,000 psch

**01.01.2 Planungsleitlinien Zirkuläres Bauen**
Erstellung von Planungsleitlinien Zirkuläres Bauen

Klären, Beschaffen und Zusammenstellen der Anforderungen an das Zirkuläre Bauen aus
- Gesetzen und Richtlinien
- Normen
- Bauauflagen
- Sonstige Auflagen, wie z.B. Förderrichtlinien
- Zertifizierungssystemen
- Richtlinien des Auftraggebers

Bei den Richtlinien des Auftraggebers sind auch die Anforderungen an die Wieder- und Weiterverwendung von Baustoffen und Bauteilen, an die Schadstofffreiheit von Materialien und an die Vorbereitung des Bauwerks als Materiallager der Zukunft am Ende des Lebenszyklus (urban mining) zu definieren, zu konkretisieren und auszuformulieren.

Definition, Konkretisierung und Ausformulierung der Handlungsfelder Zirkuläres Bauen sollen von den an der Planung fachlich Beteiligten für das Projekt in den einzelnen Leistungsphasen untersucht werden.

Bei den Leitlinien sind nicht nur qualitative, sondern auch quantitative Ziele zu erarbeiten und benennen. Beispielhaft hierfür sind
- Verwendungsquote von Betonrezyklat als Zuschlagsstoff bei der Herstellung von Betonbauteilen (Ersatzstoff für Kiese und Sande)
- Recyclingquote bei der Verwendung von Baustoffen (Anteile Pre-Consumer und Post-Consumer)
- Verwendungsquoten für umweltfreundliche und wenig klimaschädliche Baustoffe, wie z.B. CO2-reduzierter Beton und Stahl

Die Leitlinien und sonstigen Arbeitsergebnisse werden als Grundlage für die Leistungserbringung der an der Planung fachlich Beteiligten bereitgestellt sowie deren Leistungen koordiniert und integriert.
Menge: 0,000 psch

**01.01.3 Konzept Zirkuläres Bauen in den Leistungsphasen bis einschl. LP 2**
Erstellung eines Konzepts Zirkuläres Bauen in der frühen Planungsphase

Definition, Konkretisierung und Ausformulierung der Herangehensweise und Umsetzung der Handlungsfelder Zirkuläres Bauen, die von den an der Planung fachlich Beteiligten für das Projekt in den einzelnen Leistungsphasen realisiert werden sollen. Insbesondere ist die Frage zu beantworten, bei welchen Baustoffen und Bauteilen und an welchen Einbauorten die Berücksichtigung von Aspekten des Zirkulären Bauens möglich erscheint.

Das Konzept ist mindestens mit folgenden Inhalten zu erarbeiten und auszuformulieren:
1) Gebrauchte Baustoffe und Bauteile aus einem vorangegangenen Lebenszyklus

2) Maßnahmen, mit denen eine Nachnutzung von Baustoffen und Bauteilen am Ende des Lebenszyklus sichergestellt werden kann, z.B.
2.1) Robustheit und Langlebigkeit
2.2) Trennbarkeit
2.3) Demontagefreundlichkeit
2.4) Gefahrenstoffe / Schadstofffreiheit
2.5) Suffiziente Baustoffe und Bauteile
2.6) Baustoffe und Bauteile mit hohen Recyclinganteilen

Die für die Umsetzung in den späteren Planungsphasen fachlich Beteiligten sind bereits zu benennen und deren Leistungen abzustimmen.
Menge: 0,000 psch

**01.01.4 Konzept Zirkuläres Bauen in der Leistungsphase LP 3**
Aktualisierung und Vertiefung des Konzepts Zirkuläres Bauen aus der LP 2

Das in der frühen Phase bis LP 2 ausformulierte Konzept Zirkuläres Bauen ist in der Leistungsphase LP 3 fortzuschreiben, zu aktualisieren und zu vertiefen.
Menge: 0,000 psch

**01.01.5 Konzept Zirkuläres Bauen in der Leistungsphase LP 5**
Detaillierung und Anpassung des Konzepts Zirkuläres Bauen aus der LP 3

Das in der frühen Phase bis LP 3 ausformulierte Konzept Zirkuläres Bauen ist in der LP 5 weiter fortzuschreiben, zu detaillieren und ggf. anzupassen.
Menge: 0,000 psch

**01.01.6 Standort- und Bestandsanalyse**
Potentialanalyse des Standorts und der Region

Analyse, Bewertung und Dokumentation der am Standort und in der Region zur Verfügung stehenden Ressourcen aus dem Gebäudebestand als Material- und Baustofflager für die künftige Neubaumaßnahme
Menge: 0,000 psch

**01.01.7 Bauteilinventar Gebäudebestand**
Pre-Demolition-Audit nach DIN SPEC 91484 oder gleichwertig

Untersuchung, Identifikation, Bewertung und Dokumentation des Potentials von Bauprodukten in Bestandsgebäuden für eine Anschlussnutzung in einem zweistufigen Verfahren

1. Vorprüfung:
Erfassung mindestens der Daten zum Standort des Bauwerks, Baujahr, Gebäudeklasse und Nutzungsart sowie Stellungnahme, welche Bauprodukte sich für eine Wiederverwendung eignen

2. Detailprüfung:
Erstellung von Fachgutachten zur Beurteilung der Baustoffe und Bauprodukte nach Eigenschaft, Menge und Einbauart auf Eignung als Rohstofflager durch Gutachter mit fachlicher Eignung, wie z.B. Architektur, Beratende Zirkuläres Bauen, Tragwerksplanung, Schadstoffbegutachtung, Abbruchunternehmen, Bauprüfämter, Denkmalschutz u.a.

Die Erkenntnisse aus dem Pre-Demolition-Audit sind in einem Materialkataster Gebäudebestand darzustellen.
Menge: 0,000 psch

**01.01.8 Konzept Rückbau im Gebäudebestand**
Erstellung und Bereitstellen eines detaillierten Konzepts für den Rückbau von Bauteilen und Baustoffen im Gebäudebestand

Der Gebäudebestand ist am Ende seines Lebenszyklus das Rohstofflager für Neubaumaßnahmen. Das Konzept für die Demontage von Bauteilen und Baustoffen im Gebäudebestand berücksichtigt die Daten aus einem vorangegangenen Pre-Demolition-Audit oder einem zuvor erstellten Materialkataster.

Der Detaillierungsgrad des Konzepts muss mindestens folgende Inhalte aufzeigen:
- Vertiefen des im Pre-Demolition-Audit erstellten Materialkatasters mit Auflistung der zu demontierenden oder abzubrechenden Baustoffe und Bauteile mit Massen für die Wiederverwendung
- Auflistung der abzubrechenden Baustoffe und Bauteile mit Massen für die Deponierung und Entsorgung
- Beschreibung der anzuwendenden Demontage- oder Abbruchverfahren für eine sortenreine Trennung
- Beschreibung der Prüfung und Dokumentation der erforderlichen Produkteigenschaften für die Wiederverwendung
- Beschreibung der Lagerung
- Beschreibung der erforderlichen Verpackung
- Beschreibung der zu beachtenden Maßnahmen bei Transport
- Benennung von Baustoffbörsen und Baustoffhändler für die wiederzuverwendenden Bauteile und Baustoffe

Die Wiederverwendung und Aufbereitung von Bauteilen und Baustoffen vor Ort für eine neue Baumaßnahme hat grundsätzlich Vorrang.
Menge: 0,000 psch

**01.01.9 Konzept Wiederverwendung im Neubau**
Erstellung und Bereitstellen eines detaillierten Konzepts für die Wiederverwendung von gebrauchten Bauteilen und Baustoffen im Neubau

Der Detaillierungsgrad des Konzepts muss mindestens folgende Inhalte aufzeigen:
- Auflistung der gebrauchten Baustoffe und Bauteile mit Massen und Nennung der Einbauorte in der Neubaumaßnahme
- Beschreibung der grundsätzlichen Umweltwirkung, die mit der Wiederverwendung gegenüber dem Einsatz von Primärressourcen erzielt wird
- Beschreibung des Montage- oder Verlegeverfahrens
Menge: 0,000 psch

**01.01.10 Materialkonzept**
Erstellung und Bereitstellen eines Materialkonzepts

Das Materialkonzept beinhaltet die Klärung, Erarbeitung und Zusammenfassung der Potentiale einer suffizienten und umweltgerechten Verwendung auf Baustoff- oder ggf. Produktebene mit alternativen Lösungsmöglichkeiten.

Das Materialkonzept muss mindestens die nachfolgenden Informationen bereitstellen:

- Trennbarkeit / Vermeidung von Verbundmaterialien
- Robustheit und Dauerhaftigkeit / Lebensdauer
- Schadstoffe und Inhaltsstoffe
- Nachwachsende Rohstoffe (NaWaRo)
- Vermeidung von Erdölprodukten und energieintensiven Materialien bei der Herstellung
- Einsatz von Ressourcen mit großer Verfügbarkeit, z.B. Lehm
- Recyclinganteile und Recyclingfähigkeit
- Umweltwirkung CO2-Äquivalent und ggf. weitere
- Regionale Verfügbarkeit / kurze Lieferwege

Im Materialkonzept ist zudem ein geeigneter Anwendungsfall und Einbauort zu benennen.
Menge: 0,000 psch

**01.01.11 Bauteilkatalog in LP 3**
Erstellung Bauteilkatalog in der LP 3 Entwurfsplanung

Der Bauteilkatalog muss mindestens die nachfolgenden Informationen bereitstellen:

- Bauteil mit Zuordnung zu den Kostengruppen der DIN 276 in der aktuellen Fassung
- Darstellung der Einzelbauteile und Schichten in einem Gesamtbauteil, z.B. Deckenelement über den gesamten Querschnitt
- Bauteilmassen
- Baustoff
- Produktname und Hersteller bei Planung mit konkreten Produkten, mit Weblink zum Produktdatenblatt, falls vorhanden

Es müssen mindestens folgende Baustoffgruppen aufgeführt werden:
- Beton
- Estrich
- Baustahl und Konstruktionsstahl
- Aluminium
- Ziegel
- Dämmstoffe EPS, XPS, Mineralfaser, Schaumglas, naturbasierte Dämmstoffe
- Glas
- Kunststoffe und Kunststofffolien
- Gipsbaustoffe
- Keramik
- Naturstein
- Beläge aus PVC, Linoleum, Kautschuk
- Epoxidharzbeschichtungen
- Holz und Holzwerkstoffe
Menge: 0,000 psch

**01.01.12 Bauteilkatalog in LP 5**
Fortschreibung Bauteilkatalog in LP 5 Ausführungsplanung

Fortschreibung, Vertiefung und Aktualisierung des Bauteilkatalogs aus der LP 3 in der LP 5 Ausführungsplanung
Menge: 0,000 psch

**01.01.13 Bauteilkatalog in LP 8**
Fortschreibung Bauteilkatalog in LP 8 Bauausführung

Fortschreibung, Vertiefung und Aktualisierung des Bauteilkatalogs aus der LP 5 in der LP 8 Bauausführung.
Menge: 0,000 psch

**01.01.14 Überwachung Bauteilkatalog in LP 8**
Überwachung Bauteilkatalog in LP 8 Bauausführung

Überwachen der Ausführung der Baustoffe und Bauelemente auf Übereinstimmung mit dem Bauteilkatalog, den Verträgen mit den ausführenden Unternehmen, den Ausführungsunterlagen und den einschlägigen Vorschriften

Im Zuge der Überwachung sind regelmäßige Baustellenbesuche mit Protokollierung und Bilddokumentation durchzuführen sowie u.a. Zertifikate, Nachweise und sonstige Aufzeichnungen für die Baustoffe etc. anzufordern und aufzubewahren.
Menge: 0,000 psch

**01.01.15 Gebäuderessourcenpass Neubaumaßnahme in LP 8**
Erstellung eines Gebäuderessourcenpasses für die Neubaumaßnahme

Der Gebäuderessourcenpass ist die Grundlage für die Wiederverwendungsfähigkeit von Baustoffen und Bauteilen am Ende des Lebenszyklus eines Bauvorhabens. Er stellt die erforderlichen Informationen bereit, mit welchen ein Bestandsbauwerk als Rohstofflager für eine spätere Baumaßnahme an gleichem oder anderem Ort Verwendung finden kann.

Der Ressourcenpass enthält alle Informationen des Materialkatalogs aus der LP 5 und LP 8. Zusätzlich sind die beauftragten Produkte und Fabrikate aus der LP 7 zu erfassen und das Bauvorhaben insgesamt darzustellen. Mindestens sollte er beinhalten:

- Allgemeine Informationen, wie z.B. Baujahr, Fläche oder Nutzung
- Benennung der verwendeten Produkte und Hersteller mit Weblink zu den Produkt- und Sicherheitsdatenblättern
- Ergänzung der Produkte und Herstellenden mit Angaben zu verwendeten Materialien nach Materialart, Herkunft, Recyclingfähigkeit, Demontierbarkeit
- Verweise zu vorhandenen Konzepten für Umbau oder Zirkularität
- Verweise zum Bericht der Tragwerksplanung
- Angaben zur Materialökologie
- Inhalts- und Schadstoffe bzw. Anforderungen an Materialien
- Verwendete Datenquellen, Aktualisierungszyklen und Berechnungsmethoden
- Lebensdauer der Komponenten im Bauteilkatalog
- Recyclingbaustoffe und Wiederverwendung von Bauteilen
- Recyclingfähigkeit der Materialien
- Trennbarkeit von Verbindungen
Menge: 0,000 psch

**01.01.16 Gebäuderessourcenpass im BIM**
Integration Gebäuderessourcenpass ins BIM

Integration aller Informationen des zuvor erstellten Gebäuderessourcenpasses ins BIM (Building Information Model)

Die integrierten Informationen sind im BIM abrufbar zu machen, z.B. für das Facility Management, für das Planungsteam bei späteren Umbaumaßnahmen oder für die Planung eines Rückbaus am Ende des Lebenszyklus (Gebäudebestand als Rohstofflager). Dabei ist auf eine einfache Handhabbarkeit bei der Visualisierung der Darstellung der Informationen (allgemein zugänglicher CAD-Viewer) und die Auslesbarkeit von Daten z.B. in Tabellendarstellungen zu achten.
Menge: 0,000 psch

*Hinweis: Einleitung Gefahrenstoffe*
Die Verwendung besonders umweltverträglicher Materialien ist ein wichtiger Beitrag zur Verbesserung der Innenraumluftqualität. Eine entsprechende Dokumentation der Inhaltsstoffe in Bauprodukten minimiert das Sanierungsrisiko am Ende des Lebenszyklus wesentlich.

**01.01.17 Baustoffe mit geringem Gefahrenstoffanteil**
Überprüfung und Freigabe der Verwendung von Bauprodukten, bei denen die Konzentrationen an risikobehafteten Inhaltsstoffen der ausgeschriebenen Qualitätsstufe gem. Anlage (s.u.) genügen

Folgende Stoffgruppen werden als risikobehaftet eingestuft:
■ Halogenierte und teilhalogenierte Kältemittel
■ Halogenierte und teilhalogenierte Treibmittel
■ Schwermetalle
■ Stoffe, die unter die Biozid-Verordnung (528/2012/EG) fallen
■ Stoffe, die unter die POP-Verordnung (850/2004/EG) fallen
■ Gefahrstoffe gemäß CLP-Verordnung (1272/2008/EG)
■ Organische Lösungsmittel und Weichmacher
■ Besonders besorgniserregende Stoffe (SVHC) nach der Europäischen Chemikalienverordnung REACH (1907/2006/EG)

Folgende Chemikalien / Stoffe werden als besonderes toxisch eingestuft:
■ krebserregend, erbgutverändernd und fortpflanzungsgefährdend (CMR)
■ persistent, bioakkumulierend und toxisch (PBT)
■ sehr persistent und sehr bioakkumulierend (vPvB) sowie
■ ähnlich besorgniserregend (z. B. endokrine Disruptoren)

Die Überprüfung erfolgt gemäß den Anforderungen der BNB-Qualitätsstufe [1-5 bitte auswählen] , die in den Leistungsbeschreibungen für die ausführenden Firmen definiert sind.

Die Anforderungen sind in den Anlagen [BNB_BN2015_116_A1_korr_28-09-17 sowie BNB_BN2015_116-A2] beschrieben.

Die Überprüfung erfolgt anhand folgender Unterlagen, die von den ausführenden Firmen mind. 6 Wochen vor Einbau auf der Baustelle übergeben werden:
■ Produktname / Hersteller
■ Verwendung
■ Menge
■ Umweltproduktdeklarationen (EPD), Sicherheitsdatenblätter (SDB), Herstellererklärungen, SVHC-Erklärung der Hersteller von Erzeugnissen oder Ähnliches, die die Einhaltung der geforderten Grenzwerte bestätigen
■ Ggf. Herstellerbestätigung

Ergänzend zu den Unterlagen für die Überprüfung ist der Einbau von freigegebenen Baustoffen und Bauprodukten auf der Baustelle stichprobenartig zu überprüfen und dokumentieren.
Menge: 0,000 psch

**01.01.18 Projektdokumentation Zirkuläres Bauen**
Erstellung Projektdokumentation Zirkuläres Bauen

Systematische Zusammenstellung der Projektdokumentation Zirkuläres Bauen und Zusammenfassung in einem Handbuch, beispielsweise
- Standortanalyse
- Strategie
- Lastenheft und Leitfaden Zirkuläres Bauen
- Konzepte zu Rückbau und Neubau
- Leistungsstände Planung pro Leistungsphase mit Anlagen, Plänen und Berechnungen
- Bauteilkatalog
- Gebäuderessourcenpass
Menge: 0,000 psch

**01.01.19 Bauzeitenplan Zirkuläres Bauen**
Erstellen eines Terminplans mit den wesentlichen Vorgängen des Planungs- und Bauablaufs für die Meilensteine Zirkuläres Bauen und Integration in den Projektterminplan

Ein Terminplan mit den wesentlichen Vorgängen des Planungs- und Bauablaufs für die Meilensteine Zirkuläres Bauen ist in der Leistungsphase 1 zu erstellen, in die Terminpläne für die Planungsleistungen und den Bauablauf zu integrieren und bis zur Gesamtfertigstellung des Bauvorhabens fortzuschreiben.
Menge: 0,000 psch

USt %: 19,00
